# Pintura plástica sobre paramento vertical en pistas deportivas

- Propiedad del archivo: CYPE Ingenieros S.A.
- Formato: FIEBDC-3/2016
- Programa: Generador de precios de la construcción. CYPE Ingenieros, S.A.
- Fecha: 21/12/2022
- Divisa: EUR
- Costes indirectos: 3 %
- IVA: 21 %

## T Equipamiento urbano

### TD Equipamientos deportivos

#### TDM Revestimientos

**TDM020** m² Pintura plástica sobre paramento vertical en pistas deportivas.
Aplicación manual de dos manos de pintura plástica, Pistas deportivas "REVETÓN", rojo, acabado mate, textura lisa, la primera mano diluida con un 10 a 15% de agua y la siguiente diluida con un 10 a 15% de agua, (rendimiento: 0,09 l/m² cada mano); sobre paramento vertical de hormigón, para pista deportiva.
Criterio de valoración económica: El precio incluye la protección de los elementos del entorno que puedan verse afectados durante los trabajos.
Incluye: Preparación y limpieza previa del soporte. Preparación de la mezcla. Aplicación de una mano de fondo y una mano de acabado.
Criterio de medición de proyecto: Superficie medida según documentación gráfica de Proyecto.
Criterio de medición de obra: Se medirá la superficie realmente ejecutada según especificaciones de Proyecto.

| Código | Ud | Descripción | Rendimiento | Precio | Importe |
|---|---|---|---|---|---|
| mt27pdr010u | l | Pintura plástica, Pistas deportivas "REVETÓN", a base de polímeros acrílicos en emulsión acuosa, color rojo, acabado mate, resistente a la intemperie, de altas prestaciones y de alta resistencia a la abrasión; para aplicar con brocha o rodillo. (material) | 0.18 | 6.46 | 1.163 |
| mo038 | h | Oficial 1ª pintor. (mano de obra) | 0.11 | 21.41 | 2.355 |
| mo076 | h | Ayudante pintor. (mano de obra) | 0.11 | 20.34 | 2.237 |
| % | % | Costes directos complementarios | 2 % | 5.755 | 0.115 |
|  |  | Costes directos |  |  | 5.870 |

Residuos:
- colocación: mt27pdr010u; factor de residuo 0.055

## Recursos

**mt27pdr010u** l Pintura plástica
Datos técnicos: Coste energético 25.482 MJ; Emisión de CO2 1.301 kg; Código LER 08 01 11; Masa del elemento 1.4 kg; Volumen 0.001556 m3
Residuos:
- embalaje: re170203 Plástico. (componente de residuo); rendimiento 0.023 kg; Código LER 17 02 03; Masa del elemento 1 kg; Volumen 0.001667 m3
