# Pintura plástica sobre paramento interior de hormigón

- Propiedad del archivo: CYPE INGENIEROS, S.A.
- Formato: FIEBDC-3/2002
- Divisa: EUR
- Costes indirectos: 3.00 %
- IVA: 21.00 %

## R Revestimientos y trasdosados

### RI Pinturas en paramentos interiores

#### RIP Plásticas

**RIP020** m² Pintura plástica sobre paramento interior de hormigón.
Aplicación manual de dos manos de pintura plástica Nóvex Interior/Exterior "REVETÓN", color blanco, acabado mate, textura lisa, diluidas con un 5% de agua, (rendimiento: 0,1 l/m² cada mano); previa aplicación de una mano de imprimación a base de copolímeros acrílicos en suspensión acuosa, sobre paramento interior de hormigón, vertical, de hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfp010b | l | Imprimación, a base de copolímeros acrílicos en suspensión acuosa, para favorecer la cohesión de soportes poco consistentes y la adherencia de pinturas. (material) | 0.125 | 3.86 | 0.48 |
| mt27pir010m | l | Pintura plástica ecológica para interior Nóvex Interior/Exterior "REVETÓN", a base de copolímeros acrílicos en dispersión acuosa, dióxido de titanio y pigmentos extendedores seleccionados, color blanco, acabado mate, textura lisa, de gran resistencia al frote húmedo, permeable al vapor de agua, transpirable y resistente a los rayos UV, para aplicar con brocha, rodillo o pistola. (material) | 0.200 | 4.57 | 0.91 |
| op00tal020 |  | Taladro con batidora. | 1.000 | 0.00 | 0.00 |
| mo038 | h | Oficial 1ª pintor. (mano de obra) | 0.096 | 21.41 | 2.06 |
| mo076 | h | Ayudante pintor. (mano de obra) | 0.096 | 20.34 | 1.95 |
| % | % | Costes directos complementarios | 2 % | 5.40 | 0.11 |
|  |  | Costes directos |  |  | 5.51 |
