# Pintura anticarbonatación

- Propiedad del archivo: CYPE INGENIEROS, S.A.
- Formato: FIEBDC-3/2002
- Divisa: EUR
- Costes indirectos: 3.00 %
- IVA: 21.00 %

## R Revestimientos y trasdosados

### RL Tratamientos superficiales de protección

#### RLB Anticarbonatación

**RLB010** m² Pintura anticarbonatación.
Aplicación manual de dos manos de pintura anticarbonatación opaca "REVETÓN", a base de resinas de copolímeros acrílicos, uretanos, dióxido de titanio y pigmentos extendedores seleccionados, color blanco, acabado mate, textura lisa, (rendimiento: 0,113 l/m² cada mano), para la protección del hormigón o mortero frente a la carbonatación y ambientes agresivos contaminados.
Incluye: Limpieza de la superficie soporte. Aplicación de una mano de fondo y una mano de acabado.
Criterio de medición de proyecto: Superficie medida según documentación gráfica de Proyecto.
Criterio de medición de obra: Se medirá la superficie realmente ejecutada según especificaciones de Proyecto.

| Código | Ud | Descripción | Rendimiento | Precio | Importe |
|---|---|---|---|---|---|
| mt27tsr010b | l | Pintura anticarbonatación opaca "REVETÓN", a base de resinas de copolímeros acrílicos, uretanos, dióxido de titanio y pigmentos extendedores seleccionados, color blanco, acabado mate, textura lisa, impermeable al agua de lluvia, permeable al vapor de agua, autolimpiable, antimoho y antiverdín y resistente a los rayos UV y a los álcalis; para aplicar con brocha, rodillo o pistola. (material) | 0.226 | 8.80 | 1.99 |
| mo038 | h | Oficial 1ª pintor. (mano de obra) | 0.150 | 21.41 | 3.21 |
| mo076 | h | Ayudante pintor. (mano de obra) | 0.150 | 20.34 | 3.05 |
| % | % | Costes directos complementarios | 2 % | 8.25 | 0.17 |
|  |  | Costes directos |  |  | 8.42 |
