# Impermeabilización líquida de remate superior de antepecho y fachada

- Propiedad del archivo: CYPE Ingenieros S.A.
- Formato: FIEBDC-3/2016
- Programa: Generador de precios de la construcción. CYPE Ingenieros, S.A.
- Fecha: 21/12/2022
- Divisa: EUR
- Costes indirectos: 3 %
- IVA: 21 %

## N Aislamientos e impermeabilizaciones

### NL Impermeabilizaciones líquidas

#### NLF Fachadas

**NLF010** m² Impermeabilización líquida de remate superior de antepecho y fachada.
Impermeabilización líquida de remate superior de antepecho y fachada, con dos manos de revestimiento continuo elástico impermeabilizante, Revetón Cubiertas "REVETÓN", Revetón Cubiertas "REVETÓN", acabado mate, color blanco, 1 l/m² y de 1,2 mm de espesor mínimo, previa aplicación de una mano de imprimación de dos componentes, a base de resina epoxi en dispersión acuosa "REVETÓN", incolora, acabado satinado.
Criterio de valoración económica: El precio no incluye el elemento de protección.
Incluye: Limpieza y preparación de la superficie. Aplicación de la imprimación. Aplicación del impermeabilizante.
Criterio de medición de proyecto: Superficie medida según documentación gráfica de Proyecto.
Criterio de medición de obra: Se medirá la superficie realmente ejecutada según especificaciones de Proyecto.

| Código | Ud | Descripción | Rendimiento | Precio | Importe |
|---|---|---|---|---|---|
| mt15rer010b | l | Imprimación de dos componentes, a base de resina epoxi en dispersión acuosa "REVETÓN", incolora, acabado satinado, para aplicar con brocha, rodillo o pistola. (material) | 0.2 | 36.05 | 7.210 |
| mt15rer100a | l | Revestimiento continuo elástico impermeabilizante, Revetón Cubiertas "REVETÓN", a base de copolímeros acrílicos en dispersión acuosa, dióxido de titanio y pigmentos extendedores seleccionados, acabado mate, color blanco, con resistencia a los rayos UV y a los álcalis, para aplicar con brocha, rodillo o pistola. (material) | 1 | 8.76 | 8.760 |
| mo032 | h | Oficial 1ª aplicador de productos impermeabilizantes. (mano de obra) | 0.13 | 21.41 | 2.783 |
| mo070 | h | Ayudante aplicador de productos impermeabilizantes. (mano de obra) | 0.13 | 20.34 | 2.644 |
| % | % | Costes directos complementarios | 2 % | 21.397 | 0.428 |
|  |  | Costes directos |  |  | 21.825 |

Residuos:
- colocación: mt15rer010b; factor de residuo 0.03
- colocación: mt15rer100a; factor de residuo 0.042582

## Recursos

**mt15rer010b** l Imprimación de dos componentes
Datos técnicos: Coste energético 95.746 MJ; Emisión de CO2 3.641 kg; Código LER 17 09 04; Masa del elemento 1.1 kg; Volumen 0.000733 m3
Residuos:
- embalaje: re150104 Envases metálicos. (componente de residuo); rendimiento 0.064 kg; Código LER 15 01 04; Masa del elemento 1 kg; Volumen 0.001667 m3

**mt15rer100a** l Revestimiento continuo elástico impermeabilizante
Datos técnicos: Coste energético 96.841 MJ; Emisión de CO2 3.686 kg; Código LER 17 09 04; Masa del elemento 1.28 kg; Volumen 0.000853 m3
Residuos:
- embalaje: re150104 Envases metálicos; rendimiento 0.055 kg
