# Pintura al silicato sobre paramento exterior

- Propiedad del archivo: CYPE Ingenieros S.A.
- Formato: FIEBDC-3/2016
- Programa: Generador de precios de la construcción. CYPE Ingenieros, S.A.
- Fecha: 21/12/2022
- Divisa: EUR
- Costes indirectos: 3 %
- IVA: 21 %

## R Revestimientos y trasdosados

### RF Pinturas en paramentos exteriores

#### RFS Minerales al silicato

**RFS010** m² Pintura al silicato sobre paramento exterior.
Aplicación manual de dos manos de pintura al silicato Síltex "REVETÓN", color blanco, acabado mate, textura lisa, la primera mano diluida con un 10% de agua y la siguiente sin diluir, (rendimiento: 0,14 l/m² cada mano); previa aplicación de una mano de Síltex "REVETÓN", a base de soluciones de silicato potásico, sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pir120d | l | Imprimación no orgánica, Síltex Imprimación "REVETÓN", incolora, a base de silicato potásico modificado; para aplicar con brocha, rodillo o pistola. (material) | 0.1 | 5.59 | 0.559 |
| mt27pir110k | l | Pintura para exterior, Síltex "REVETÓN", a base de silicato potásico modificado en dispersión acuosa, dióxido de titanio y pigmentos extendedores seleccionados, color blanco, acabado mate, textura lisa, antimoho y antiverdín, autolimpiable, transpirable y resistente a los rayos UV; para aplicar con brocha o rodillo. (material) | 0.28 | 13.25 | 3.710 |
| mo038 | h | Oficial 1ª pintor. (mano de obra) | 0.155 | 21.41 | 3.319 |
| mo076 | h | Ayudante pintor. (mano de obra) | 0.155 | 20.34 | 3.153 |
| % | % | Costes directos complementarios | 2 % | 10.741 | 0.215 |
|  |  | Costes directos |  |  | 10.956 |

Residuos:
- colocación: mt27pir120d; factor de residuo 0.06
- colocación: mt27pir110k; factor de residuo 0.0275

## Recursos

**mt27pir120d** l Imprimación no orgánica
Datos técnicos: Coste energético 0.413 MJ; Emisión de CO2 0.021 kg; Código LER 17 09 04; Masa del elemento 1.02 kg; Volumen 0.00068 m3
Residuos:
- embalaje: re150104 Envases metálicos. (componente de residuo); rendimiento 0.042 kg; Código LER 15 01 04; Masa del elemento 1 kg; Volumen 0.001667 m3

**mt27pir110k** l Pintura para exterior
Datos técnicos: Coste energético 44.243 MJ; Emisión de CO2 1.556 kg; Código LER 08 01 11; Masa del elemento 1.46 kg; Volumen 0.001622 m3
Residuos:
- embalaje: re170203 Plástico. (componente de residuo); rendimiento 0.032 kg; Código LER 17 02 03; Masa del elemento 1 kg; Volumen 0.001667 m3
