# Sellado de junta de dilatación con masilla elástica

- Propiedad del archivo: CYPE INGENIEROS, S.A.
- Formato: FIEBDC-3/2002
- Divisa: EUR
- Costes indirectos: 3.00 %
- IVA: 21.00 %

## N Aislamientos e impermeabilizaciones

### NI Impermeabilizaciones

#### NIJ Juntas

**NIJ020** m Sellado de junta de dilatación con masilla elástica.
Sellado de junta de dilatación de 15 mm de anchura, en paramento vertical exterior, con masilla monocomponente a base de poliuretano, Masitex P "REVETÓN", color blanco, sobre fondo de juntas para sellado en cordones de polietileno expandido, de 20 mm de diámetro; acabado mediante alisado del material con espátula.
Incluye: Limpieza del soporte. Protección de la superficie contigua a la junta. Relleno del fondo de la junta. Aplicación de la masilla.
Criterio de medición de proyecto: Longitud medida según documentación gráfica de Proyecto.
Criterio de medición de obra: Se medirá la longitud realmente ejecutada según especificaciones de Proyecto.

| Código | Ud | Descripción | Rendimiento | Precio | Importe |
|---|---|---|---|---|---|
| mt15sja030bb | m | Fondo de juntas para sellado en cordones de polietileno expandido, de 20 mm de diámetro, para limitar la profundidad de la junta de dilatación. (material) | 1.000 | 0.24 | 0.24 |
| mt15rer640t | Ud | Cartucho de 300 cm³ de masilla monocomponente a base de poliuretano, Masitex P "REVETÓN", color blanco, con dureza Shore A aproximada de 20, según UNE-EN ISO 868 y elongación a rotura >= 400%, según UNE-EN ISO 8339. (material) | 0.520 | 11.57 | 6.02 |
| mo112 | h | Peón especializado construcción. (mano de obra) | 0.218 | 20.43 | 4.45 |
| % | % | Costes directos complementarios | 2 % | 10.71 | 0.21 |
|  |  | Costes directos |  |  | 10.92 |
