# Sellado impermeabilizante exterior de junta perimetral entre pasamuros y conducto de instalaciones, en cerramiento de fachada

- Propiedad del archivo: CYPE INGENIEROS, S.A.
- Formato: FIEBDC-3/2002
- Divisa: EUR
- Costes indirectos: 3.00 %
- IVA: 21.00 %

## N Aislamientos e impermeabilizaciones

### NI Impermeabilizaciones

#### NIO Aberturas en muros

**NIO040** Ud Sellado impermeabilizante exterior de junta perimetral entre pasamuros y conducto de instalaciones, en cerramiento de fachada.
Sellado impermeabilizante exterior de junta perimetral de 15 mm de anchura, entre pasamuros de PVC de 90 mm de diámetro y conducto de instalaciones alojado en su interior, con masilla monocomponente a base de poliuretano, Masitex P "REVETÓN", color blanco, sobre fondo de juntas para sellado en cordones de polietileno expandido, de 20 mm de diámetro, colocado a una profundidad de al menos 2 cm del borde exterior del pasamuros que habrá sido fijado previamente, con mortero de cemento hidrófugo, en el interior de una abertura practicada en el cerramiento de fachada de hasta 40 cm de espesor, y posterior inyección de espuma de poliuretano por la parte interior contra el fondo de la junta.
Incluye: Replanteo. Perforación del muro. Fijación del pasamuros. Colocación del conducto en el interior del pasamuros. Relleno del fondo de junta. Inyección de la espuma de poliuretano. Aplicación de la masilla. Remates del revestimiento exterior del cerramiento en su encuentro con el pasamuros.
Criterio de medición de proyecto: Número de unidades previstas, según documentación gráfica de Proyecto.
Criterio de medición de obra: Se medirá el número de unidades realmente ejecutadas según especificaciones de Proyecto.

| Código | Ud | Descripción | Rendimiento | Precio | Importe |
|---|---|---|---|---|---|
| mt15sja030bb | m | Fondo de juntas para sellado en cordones de polietileno expandido, de 20 mm de diámetro, para limitar la profundidad de la junta de dilatación. (material) | 0.283 | 0.24 | 0.07 |
| mt15rer640t | Ud | Cartucho de 300 cm³ de masilla monocomponente a base de poliuretano, Masitex P "REVETÓN", color blanco, con dureza Shore A aproximada de 20, según UNE-EN ISO 868 y elongación a rotura >= 400%, según UNE-EN ISO 8339. (material) | 0.184 | 11.57 | 2.13 |
| mt36tvg010ea | m | Tubo de PVC, de 90 mm de diámetro y 1,2 mm de espesor. (material) | 0.500 | 1.95 | 0.98 |
| mt08aaa010a | m³ | Agua. (material) | 0.006 | 1.50 | 0.01 |
| mt09mif010ka | t | Mortero industrial para albañilería, de cemento, color gris, con aditivo hidrófugo, categoría M-10 (resistencia a compresión 10 N/mm²), suministrado en sacos, según UNE-EN 998-2. (material) | 0.006 | 46.41 | 0.28 |
| mt13blw110b | Ud | Aerosol de 750 cm³ de espuma de poliuretano, de 22,5 kg/m³ de densidad, 140% de expansión, 18 N/cm² de resistencia a tracción y 20 N/cm² de resistencia a flexión, conductividad térmica 0,04 W/(mK), estable de -40°C a 100°C; para aplicar con cánula; según UNE-EN 13165. (material) | 0.320 | 7.20 | 2.30 |
| mo020 | h | Oficial 1ª construcción. (mano de obra) | 0.109 | 21.41 | 2.33 |
| mo112 | h | Peón especializado construcción. (mano de obra) | 0.109 | 20.43 | 2.23 |
| % | % | Costes directos complementarios | 2 % | 10.33 | 0.21 |
|  |  | Costes directos |  |  | 10.54 |
