# Pintura epoxi sobre suelo de garaje

- Propiedad del archivo: CYPE INGENIEROS, S.A.
- Formato: FIEBDC-3/2002
- Divisa: EUR
- Costes indirectos: 3.00 %
- IVA: 21.00 %

## R Revestimientos y trasdosados

### RO Pinturas para uso específico

#### ROO Garajes

**ROO010** m² Pintura epoxi sobre suelo de garaje.
Aplicación manual de dos manos de esmalte de dos componentes a base de resina epoxi Esmalte Epoxi al Agua "REVETÓN", color Verde Musgo (RAL 6011), acabado semibrillante, textura lisa, la primera mano diluida con un 10% de agua y la siguiente sin diluir, (rendimiento: 0,1 l/m² cada mano); previa aplicación de una mano de imprimación de dos componentes, a base de resina epoxi en dispersión acuosa "REVETÓN", incolora, acabado satinado, sobre suelo de garaje de hormigón.
Incluye: Limpieza general de la superficie soporte. Preparación de la mezcla. Aplicación de una mano de fondo. Aplicación de una mano de fondo y una mano de acabado.
Criterio de medición de proyecto: Superficie medida según documentación gráfica de Proyecto, con el mismo criterio que el soporte base.
Criterio de medición de obra: Se medirá la superficie realmente ejecutada según especificaciones de Proyecto, con el mismo criterio que el soporte base.

| Código | Ud | Descripción | Rendimiento | Precio | Importe |
|---|---|---|---|---|---|
| mt15rer010b | l | Imprimación de dos componentes, a base de resina epoxi en dispersión acuosa "REVETÓN", incolora, acabado satinado, para aplicar con brocha, rodillo o pistola. (material) | 0.155 | 36.05 | 5.59 |
| mt27eer020k | l | Esmalte de dos componentes Esmalte Epoxi al Agua "REVETÓN", color Verde Musgo (RAL 6011), acabado semibrillante, textura lisa, a base de resina epoxi en dispersión acuosa, pigmentos orgánicos y pigmentos minerales, sin disolventes, con resistencia al deslizamiento Rd>45 según UNE 41901 EX y resbaladicidad clase 3 según CTE, de alta resistencia a la abrasión, con muy bajo contenido de sustancias orgánicas volátiles (VOC) y apto para estar en contacto con agua potable. (material) | 0.200 | 11.17 | 2.23 |
| op00tal020 |  | Taladro con batidora. | 1.000 | 0.00 | 0.00 |
| mo038 | h | Oficial 1ª pintor. (mano de obra) | 0.136 | 19.93 | 2.71 |
| mo076 | h | Ayudante pintor. (mano de obra) | 0.136 | 18.92 | 2.57 |
| % | % | Costes directos complementarios | 2 % | 13.10 | 0.26 |
|  |  | Costes directos |  |  | 13.36 |
