# Sellado de junta de dilatación con masilla elástica

- Propiedad del archivo: CYPE Ingenieros S.A.
- Formato: FIEBDC-3/2016
- Programa: Generador de precios de la construcción. CYPE Ingenieros, S.A.
- Fecha: 21/12/2022
- Divisa: EUR
- Costes indirectos: 3 %
- IVA: 21 %

## N Aislamientos e impermeabilizaciones

### NI Impermeabilizaciones

#### NIJ Juntas

**NIJ020** m Sellado de junta de dilatación con masilla elástica.
Sellado de junta de dilatación de 15 mm de anchura, en paramento vertical exterior, con masilla monocomponente a base de poliuretano, Masitex P "REVETÓN", color blanco, sobre fondo de juntas para sellado en cordones de polietileno expandido, de 20 mm de diámetro; acabado mediante alisado del material con espátula.
Incluye: Limpieza del soporte. Protección de la superficie contigua a la junta. Relleno del fondo de la junta. Aplicación de la masilla.
Criterio de medición de proyecto: Longitud medida según documentación gráfica de Proyecto.
Criterio de medición de obra: Se medirá la longitud realmente ejecutada según especificaciones de Proyecto.

| Código | Ud | Descripción | Rendimiento | Precio | Importe |
|---|---|---|---|---|---|
| mt15sja030bb | m | Fondo de juntas para sellado en cordones de polietileno expandido, de 20 mm de diámetro, para limitar la profundidad de la junta de dilatación. (material) | 1 | 0.24 | 0.240 |
| mt15rer640t | Ud | Cartucho de 300 cm³ de masilla monocomponente a base de poliuretano, Masitex P "REVETÓN", color blanco, con dureza Shore A aproximada de 20, según UNE-EN ISO 868 y elongación a rotura >= 400%, según UNE-EN ISO 8339. (material) | 0.52 | 11.57 | 6.016 |
| mo112 | h | Peón especializado construcción. (mano de obra) | 0.218 | 20.43 | 4.454 |
| % | % | Costes directos complementarios | 2 % | 10.710 | 0.214 |
|  |  | Costes directos |  |  | 10.924 |

Residuos:
- colocación: mt15sja030bb; factor de residuo 0.044
- colocación: mt15rer640t; factor de residuo 0.03

## Recursos

**mt15sja030bb** m Fondo de juntas para sellado en cordones de polietileno expandido
Datos técnicos: Coste energético 8.448 MJ; Emisión de CO2 0.033 kg; Código LER 17 02 03; Masa del elemento 0.022 kg; Volumen 0.000037 m3
Residuos:
- embalaje: re170201 Madera. (componente de residuo); rendimiento 0.04 kg; Código LER 17 02 01; Masa del elemento 1 kg; Volumen 0.000909 m3

**mt15rer640t** Ud Cartucho de 300 cm³ de masilla monocomponente a base de poliuretano
Datos técnicos: Coste energético 70.416 MJ; Emisión de CO2 3.440 kg; Código LER 17 09 04; Masa del elemento 0.354 kg; Volumen 0.000236 m3
Residuos:
- embalaje: re170203 Plástico. (componente de residuo); rendimiento 0.2 kg; Código LER 17 02 03; Masa del elemento 1 kg; Volumen 0.001667 m3
