# Pintura plástica sobre paramento exterior

- Propiedad del archivo: CYPE Ingenieros S.A.
- Formato: FIEBDC-3/2016
- Programa: Generador de precios de la construcción. CYPE Ingenieros, S.A.
- Fecha: 21/12/2022
- Divisa: EUR
- Costes indirectos: 3 %
- IVA: 21 %

## R Revestimientos y trasdosados

### RF Pinturas en paramentos exteriores

#### RFP Plásticas

**RFP010** m² Pintura plástica sobre paramento exterior.
Aplicación manual de dos manos de pintura plástica, color blanco, acabado mate, textura lisa, la primera mano diluida con un 15 a 20% de agua y la siguiente diluida con un 5 a 10% de agua o sin diluir, (rendimiento: 0,1 l/m² cada mano); previa aplicación de una mano de imprimación acrílica, reguladora de la absorción, sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs100cf | l | Imprimación acrílica, reguladora de la absorción a base de copolímeros acrílicos, color blanco, con un contenido de sustancias orgánicas volátiles (VOC) < 5 g/l, para aplicar con brocha, rodillo o pistola. (material) | 0.096 | 8.49 | 0.815 |
| mt27pii020kI | l | Pintura para exterior, a base de polímeros acrílicos en emulsión acuosa, color blanco, acabado mate, textura lisa, impermeabilizante y transpirable, con un contenido de sustancias orgánicas volátiles (VOC) < 5 g/l, con Etiqueta Ecológica Europea (EEE); para aplicar con brocha, rodillo o pistola, según UNE-EN 1504-2. (material) | 0.2 | 12.66 | 2.532 |
| mo038 | h | Oficial 1ª pintor. (mano de obra) | 0.181 | 21.41 | 3.875 |
| mo076 | h | Ayudante pintor. (mano de obra) | 0.181 | 20.34 | 3.682 |
| % | % | Costes directos complementarios | 2 % | 10.904 | 0.218 |
|  |  | Costes directos |  |  | 11.122 |

Residuos:
- colocación: mt27pfs100cf; factor de residuo 0.0441107
- colocación: mt27pii020kI; factor de residuo 0.0275

## Recursos

**mt27pfs100cf** l Imprimación acrílica
Datos técnicos: Coste energético 105.859 MJ; Emisión de CO2 4.028 kg; Código LER 17 09 04; Masa del elemento 1.4 kg; Volumen 0.000933 m3
Residuos:
- embalaje: re150104 Envases metálicos. (componente de residuo); rendimiento 0.054 kg; Código LER 15 01 04; Masa del elemento 1 kg; Volumen 0.001667 m3

**mt27pii020kI** l Pintura para exterior
Datos técnicos: Coste energético 42.981 MJ; Emisión de CO2 2.124 kg; Código LER 08 01 11; Masa del elemento 1.47 kg; Volumen 0.001633 m3
Residuos:
- embalaje: re170203 Plástico. (componente de residuo); rendimiento 0.032 kg; Código LER 17 02 03; Masa del elemento 1 kg; Volumen 0.001667 m3
