# Pintura de resina de silicona sobre paramento exterior

- Propiedad del archivo: CYPE Ingenieros S.A.
- Formato: FIEBDC-3/2016
- Programa: Generador de precios de la construcción. CYPE Ingenieros, S.A.
- Fecha: 21/12/2022
- Divisa: EUR
- Costes indirectos: 3 %
- IVA: 21 %

## R Revestimientos y trasdosados

### RF Pinturas en paramentos exteriores

#### RFR Resinas de silicona

**RFR010** m² Pintura de resina de silicona sobre paramento exterior.
Aplicación manual de dos manos de pintura de resina de silicona Revetón Silicone "REVETÓN", color blanco, acabado mate, textura lisa, sin diluir, (rendimiento: 0,1 l/m² cada mano); sobre paramento exterior de mortero de cemento.
Criterio de valoración económica: El precio incluye la protección de los elementos del entorno que puedan verse afectados durante los trabajos y la resolución de puntos singulares.
Incluye: Preparación, limpieza y lijado previo del soporte. Preparación de la mezcla. Aplicación de una mano de fondo y una mano de acabado.
Criterio de medición de proyecto: Superficie medida según documentación gráfica de Proyecto, con el mismo criterio que el soporte base.
Criterio de medición de obra: Se medirá la superficie realmente ejecutada según especificaciones de Proyecto, con el mismo criterio que el soporte base.

| Código | Ud | Descripción | Rendimiento | Precio | Importe |
|---|---|---|---|---|---|
| mt27pir300c | l | Pintura para exterior, Revetón Silicone "REVETÓN", a base de resinas acrílicas en emulsión acuosa, siloxanos, dióxido de titanio y pigmentos extendedores seleccionados, color blanco, acabado mate, textura lisa, impermeable al agua de lluvia, permeable al vapor de agua, autolimpiable, antimoho y antiverdín y resistente a los rayos UV y a los álcalis; para aplicar con brocha, rodillo o pistola. (material) | 0.2 | 7.7 | 1.540 |
| mo038 | h | Oficial 1ª pintor. (mano de obra) | 0.122 | 21.41 | 2.612 |
| mo076 | h | Ayudante pintor. (mano de obra) | 0.122 | 20.34 | 2.481 |
| % | % | Costes directos complementarios | 2 % | 6.633 | 0.133 |
|  |  | Costes directos |  |  | 6.766 |

Residuos:
- colocación: mt27pir300c; factor de residuo 0.055

## Recursos

**mt27pir300c** l Pintura para exterior
Datos técnicos: Coste energético 42.923 MJ; Emisión de CO2 2.121 kg; Código LER 08 01 11; Masa del elemento 1.5 kg; Volumen 0.001667 m3
Residuos:
- embalaje: re170203 Plástico. (componente de residuo); rendimiento 0.023 kg; Código LER 17 02 03; Masa del elemento 1 kg; Volumen 0.001667 m3
