# Pintura anticarbonatación

- Propiedad del archivo: CYPE Ingenieros S.A.
- Formato: FIEBDC-3/2016
- Programa: Generador de precios de la construcción. CYPE Ingenieros, S.A.
- Fecha: 21/12/2022
- Divisa: EUR
- Costes indirectos: 3 %
- IVA: 21 %

## R Revestimientos y trasdosados

### RL Tratamientos superficiales de protección

#### RLB Anticarbonatación

**RLB010** m² Pintura anticarbonatación.
Aplicación manual de dos manos de pintura anticarbonatación opaca "REVETÓN", a base de resinas de copolímeros acrílicos, uretanos, dióxido de titanio y pigmentos extendedores seleccionados, color blanco, acabado mate, textura lisa, (rendimiento: 0,113 l/m² cada mano), para la protección del hormigón o mortero frente a la carbonatación y ambientes agresivos contaminados.
Incluye: Limpieza de la superficie soporte. Aplicación de una mano de fondo y una mano de acabado.
Criterio de medición de proyecto: Superficie medida según documentación gráfica de Proyecto.
Criterio de medición de obra: Se medirá la superficie realmente ejecutada según especificaciones de Proyecto.

| Código | Ud | Descripción | Rendimiento | Precio | Importe |
|---|---|---|---|---|---|
| mt27tsr010b | l | Pintura anticarbonatación opaca "REVETÓN", a base de resinas de copolímeros acrílicos, uretanos, dióxido de titanio y pigmentos extendedores seleccionados, color blanco, acabado mate, textura lisa, impermeable al agua de lluvia, permeable al vapor de agua, autolimpiable, antimoho y antiverdín y resistente a los rayos UV y a los álcalis; para aplicar con brocha, rodillo o pistola. (material) | 0.226 | 8.8 | 1.989 |
| mo038 | h | Oficial 1ª pintor. (mano de obra) | 0.165 | 21.41 | 3.533 |
| mo076 | h | Ayudante pintor. (mano de obra) | 0.165 | 20.34 | 3.356 |
| % | % | Costes directos complementarios | 2 % | 8.878 | 0.178 |
|  |  | Costes directos |  |  | 9.056 |

Residuos:
- colocación: mt27tsr010b; factor de residuo 0.055

## Recursos

**mt27tsr010b** l Pintura anticarbonatación opaca "REVETÓN"
Datos técnicos: Coste energético 40.210 MJ; Emisión de CO2 1.987 kg; Código LER 08 01 11; Masa del elemento 1.4 kg; Volumen 0.001556 m3
Residuos:
- embalaje: re170203 Plástico. (componente de residuo); rendimiento 0.023 kg; Código LER 17 02 03; Masa del elemento 1 kg; Volumen 0.001667 m3
