# Hidrófugo transparente para fachadas

- Propiedad del archivo: CYPE Ingenieros S.A.
- Formato: FIEBDC-3/2016
- Programa: Generador de precios de la construcción. CYPE Ingenieros, S.A.
- Fecha: 21/12/2022
- Divisa: EUR
- Costes indirectos: 3 %
- IVA: 21 %

## R Revestimientos y trasdosados

### RL Tratamientos superficiales de protección

#### RLH Hidrófugos

**RLH010** m² Hidrófugo transparente para fachadas.
Aplicación de tratamiento superficial de protección hidrófuga para fachadas de piedra natural, mediante impregnación transpirable e hidrófuga Cotefilm Hydrol "REVETÓN", a base de resinas acrílicas y siloxanos en emulsión acuosa, acabado satinado, aplicada en dos manos (rendimiento: 0,6 l/m²). Incluso limpieza de la superficie soporte.
Incluye: Limpieza general del paramento soporte. Aplicación del hidrofugante.
Criterio de medición de proyecto: Superficie medida según documentación gráfica de Proyecto, con el mismo criterio que el soporte base.
Criterio de medición de obra: Se medirá la superficie realmente ejecutada según especificaciones de Proyecto, con el mismo criterio que el soporte base.

| Código | Ud | Descripción | Rendimiento | Precio | Importe |
|---|---|---|---|---|---|
| mt27tsr020d | l | Impregnación transpirable e hidrófuga Cotefilm Hydrol "REVETÓN", a base de resinas acrílicas y siloxanos en emulsión acuosa, acabado satinado, impermeable al agua de lluvia, permeable al vapor de agua, antimoho y antiverdín, autolimpiable, repelente del agua y la suciedad, resistente a los rayos UV y a los álcalis, para aplicar con brocha, rodillo o pistola sobre soportes exteriores de hormigón, mortero, ladrillo o piedra natural. (material) | 0.6 | 19.36 | 11.616 |
| mo038 | h | Oficial 1ª pintor. (mano de obra) | 0.197 | 21.41 | 4.218 |
| % | % | Costes directos complementarios | 2 % | 15.834 | 0.317 |
|  |  | Costes directos |  |  | 16.151 |

Residuos:
- colocación: mt27tsr020d; factor de residuo 0.03

## Recursos

**mt27tsr020d** l Impregnación transpirable e hidrófuga Cotefilm Hydrol "REVETÓN"
Datos técnicos: Coste energético 75.866 MJ; Emisión de CO2 2.890 kg; Código LER 17 09 04; Masa del elemento 1 kg; Volumen 0.000667 m3
Residuos:
- embalaje: re150104 Envases metálicos. (componente de residuo); rendimiento 0.064 kg; Código LER 15 01 04; Masa del elemento 1 kg; Volumen 0.001667 m3
