# Imprimación antioxidante sobre superficie de acero

- Propiedad del archivo: CYPE Ingenieros S.A.
- Formato: FIEBDC-3/2016
- Programa: Generador de precios de la construcción. CYPE Ingenieros, S.A.
- Fecha: 21/12/2022
- Divisa: EUR
- Costes indirectos: 3 %
- IVA: 21 %

## R Revestimientos y trasdosados

### RN Pinturas sobre soporte metálico

#### RNI Imprimaciones

**RNI010** m² Imprimación antioxidante sobre superficie de acero.
Aplicación manual de una mano de imprimación sintética antioxidante de secado rápido, Imprimación Secado Rápido "REVETÓN", color gris, acabado mate, a base de resinas alquídicas, pigmentos orgánicos, pigmentos inorgánicos, pigmentos antioxidantes y disolvente formulado a base de una mezcla de hidrocarburos (rendimiento: 0,125 l/m²), sobre cerrajería interior de acero.
Incluye: Preparación y limpieza de la superficie soporte. Aplicación de una mano de imprimación.
Criterio de medición de proyecto: Superficie medida según documentación gráfica de Proyecto, sin descontar huecos, considerando la superficie que encierran, definida por sus dimensiones máximas, por una sola cara.
Criterio de medición de obra: Se medirá la superficie realmente ejecutada según especificaciones de Proyecto, por una sola cara, considerando la superficie que encierran, definida por sus dimensiones máximas.

| Código | Ud | Descripción | Rendimiento | Precio | Importe |
|---|---|---|---|---|---|
| mt27pmr010g | l | Imprimación sintética antioxidante de secado rápido, Imprimación Secado Rápido "REVETÓN", color gris, acabado mate, a base de resinas alquídicas, pigmentos orgánicos, pigmentos inorgánicos, pigmentos antioxidantes y disolvente formulado a base de una mezcla de hidrocarburos, para aplicar con brocha, rodillo o pistola sobre superficies metálicas. (material) | 0.125 | 3.21 | 0.401 |
| mo038 | h | Oficial 1ª pintor. (mano de obra) | 0.078 | 21.41 | 1.670 |
| mo076 | h | Ayudante pintor. (mano de obra) | 0.078 | 20.34 | 1.587 |
| % | % | Costes directos complementarios | 2 % | 3.658 | 0.073 |
|  |  | Costes directos |  |  | 3.731 |

Residuos:
- colocación: mt27pmr010g; factor de residuo 0.06

## Recursos

**mt27pmr010g** l Imprimación sintética antioxidante de secado rápido
Datos técnicos: Coste energético 125.794 MJ; Emisión de CO2 4.777 kg; Código LER 17 09 04; Masa del elemento 1.45 kg; Volumen 0.000967 m3
Residuos:
- embalaje: re150104 Envases metálicos. (componente de residuo); rendimiento 0.042 kg; Código LER 15 01 04; Masa del elemento 1 kg; Volumen 0.001667 m3
