# Pintura epoxi sobre suelo de garaje

- Propiedad del archivo: CYPE Ingenieros S.A.
- Formato: FIEBDC-3/2016
- Programa: Generador de precios de la construcción. CYPE Ingenieros, S.A.
- Fecha: 08/07/2022
- Divisa: EUR
- Costes indirectos: 3 %
- IVA: 21 %

## R Revestimientos y trasdosados

### RO Pinturas para uso específico

#### ROO Garajes

**ROO010** m² Pintura epoxi sobre suelo de garaje.
Aplicación manual de dos manos de esmalte de dos componentes a base de resina epoxi Esmalte Epoxi al Agua "REVETÓN", color Verde Musgo (RAL 6011), acabado semibrillante, textura lisa, la primera mano diluida con un 10% de agua y la siguiente sin diluir, (rendimiento: 0,1 l/m² cada mano); previa aplicación de una mano de imprimación de dos componentes, a base de resina epoxi en dispersión acuosa "REVETÓN", incolora, acabado satinado, sobre suelo de garaje de hormigón.
Incluye: Limpieza general de la superficie soporte. Preparación de la mezcla. Aplicación de una mano de fondo. Aplicación de una mano de fondo y una mano de acabado.
Criterio de medición de proyecto: Superficie medida según documentación gráfica de Proyecto, con el mismo criterio que el soporte base.
Criterio de medición de obra: Se medirá la superficie realmente ejecutada según especificaciones de Proyecto, con el mismo criterio que el soporte base.

| Código | Ud | Descripción | Rendimiento | Precio | Importe |
|---|---|---|---|---|---|
| mt15rer010b | l | Imprimación de dos componentes, a base de resina epoxi en dispersión acuosa "REVETÓN", incolora, acabado satinado, para aplicar con brocha, rodillo o pistola. (material) | 0.155 | 36.05 | 5.588 |
| mt27eer020k | l | Esmalte de dos componentes Esmalte Epoxi al Agua "REVETÓN", color Verde Musgo (RAL 6011), acabado semibrillante, textura lisa, a base de resina epoxi en dispersión acuosa, pigmentos orgánicos y pigmentos minerales, sin disolventes, con resistencia al deslizamiento Rd>45 según UNE 41901 EX y resbaladicidad clase 3 según CTE, de alta resistencia a la abrasión, con muy bajo contenido de sustancias orgánicas volátiles (VOC) y apto para estar en contacto con agua potable. (material) | 0.2 | 11.17 | 2.234 |
| mo038 | h | Oficial 1ª pintor. (mano de obra) | 0.136 | 19.93 | 2.710 |
| mo076 | h | Ayudante pintor. (mano de obra) | 0.136 | 18.92 | 2.573 |
| % | % | Costes directos complementarios | 2 % | 13.105 | 0.262 |
|  |  | Costes directos |  |  | 13.367 |

Residuos:
- colocación: mt15rer010b; factor de residuo 0.03
- colocación: mt27eer020k; factor de residuo 0.033475

## Recursos

**mt15rer010b** l Imprimación de dos componentes
Datos técnicos: Coste energético 95.746 MJ; Emisión de CO2 3.641 kg; Código LER 17 09 04; Masa del elemento 1.1 kg; Volumen 0.000733 m3
Residuos:
- embalaje: re150104 Envases metálicos. (componente de residuo); rendimiento 0.064 kg; Código LER 15 01 04; Masa del elemento 1 kg; Volumen 0.001667 m3

**mt27eer020k** l Esmalte de dos componentes Esmalte Epoxi al Agua "REVETÓN"
Datos técnicos: Coste energético 140.520 MJ; Emisión de CO2 20.747 kg; Código LER 08 01 11; Masa del elemento 1.4 kg; Volumen 0.001556 m3
Residuos:
- embalaje: re150104 Envases metálicos; rendimiento 0.053 kg
