# Tratamiento para igualar la diferencia de tonalidades en morteros monocapa

- Propiedad del archivo: CYPE Ingenieros S.A.
- Formato: FIEBDC-3/2016
- Programa: Generador de precios de la construcción. CYPE Ingenieros, S.A.
- Fecha: 21/12/2022
- Divisa: EUR
- Costes indirectos: 3 %
- IVA: 21 %

## R Revestimientos y trasdosados

### RQ Sistemas monocapa industriales

#### RQY Reparaciones

**RQY010** m² Tratamiento para igualar la diferencia de tonalidades en morteros monocapa.
Tratamiento superficial para igualar la diferencia de tonalidades en morteros monocapa, mediante la aplicación manual de dos manos de revestimiento Cotefilm Ten "REVETÓN", a base de copolímeros acrílicos en dispersión acuosa, pigmentos inorgánicos estables, dióxido de titanio y pigmentos extendedores seleccionados, color blanco, acabado mate, textura lisa, la primera mano diluida con un 20 a 30% de agua y la siguiente diluida con un 10 a 20% de agua, (rendimiento: 0,146 l/m² cada mano).
Criterio de valoración económica: El precio incluye la protección de los elementos del entorno que puedan verse afectados durante los trabajos.
Incluye: Limpieza y preparación de la superficie. Aplicación del producto. Limpieza final.
Criterio de medición de proyecto: Superficie medida según documentación gráfica de Proyecto.
Criterio de medición de obra: Se medirá la superficie realmente ejecutada según especificaciones de Proyecto.

| Código | Ud | Descripción | Rendimiento | Precio | Importe |
|---|---|---|---|---|---|
| mt27pir150g | l | Revestimiento Cotefilm Ten "REVETÓN", a base de copolímeros acrílicos en dispersión acuosa, pigmentos inorgánicos estables, dióxido de titanio y pigmentos extendedores seleccionados, color blanco, acabado mate, textura lisa, impermeable al agua de lluvia, permeable al vapor de agua y resistente a los rayos UV; para aplicar con brocha, rodillo o pistola. (material) | 0.292 | 11.95 | 3.489 |
| mo038 | h | Oficial 1ª pintor. (mano de obra) | 0.178 | 21.41 | 3.811 |
| mo076 | h | Ayudante pintor. (mano de obra) | 0.178 | 20.34 | 3.621 |
| % | % | Costes directos complementarios | 2 % | 10.921 | 0.218 |
|  |  | Costes directos |  |  | 11.139 |

Residuos:
- colocación: mt27pir150g; factor de residuo 0.0275

## Recursos

**mt27pir150g** l Revestimiento Cotefilm Ten "REVETÓN"
Datos técnicos: Coste energético 38.098 MJ; Emisión de CO2 1.883 kg; Código LER 08 01 11; Masa del elemento 1.29 kg; Volumen 0.001433 m3
Residuos:
- embalaje: re170203 Plástico. (componente de residuo); rendimiento 0.032 kg; Código LER 17 02 03; Masa del elemento 1 kg; Volumen 0.001667 m3
